# F-P_1_maxit_Muster-LVs_AP_Neubau
Leistungsbeschreibung (GAEB 90, DA81)
Währung: EUR

## F-P_1-07_maxit_AP_auf_Beton_0808
Datum: 08.09.20

*Hinweis*
Grundlage für die Ausschreibung sind Produkte der Firma
maxit Deutschland GmbH. Die Verarbeitung hat nach den
Herstellerrichtlinien bzw. den nachfolgenden Normen und
Vorgaben zu erfolgen.

Für die Ausführung sind zu beachten:
        - die Vorschriften der VOB
     - DIN V 18550 Putz und Putzsysteme - Ausführung
     - DIN 18350 Putz- und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Sockelputze: Auch Zementputze müssen grundsätzlich
gegen Berührung mit Erdreich, Verlegesand und Pflaster
o.ä. durch geeignete Maßnahmen nach DIN 18195 geschützt
werden.

Edelputz: Fein abgefilzte oder zugeriebene
Fassadenflächen sollten wegen einer möglichen
"Haarrissbildung" vermieden werden. Bei Ausführung
farbiger Oberputzarbeiten muss dringend darauf geachtet
werden, dass starke Sonneneinstrahlung und Windeinfluss
auf die frischen Flächen vermieden werden, da sonst
Farbunterschiede entstehen können.

Farbe: Bei Ausführung farbiger, mineralischer Oberputze
wird ein einmaliger Ausgleichsanstrich mit
Egalisationsfarbe dringend empfohlen. Siehe Merkblatt
"Egalisationsanstriche auf Edelputzen 11/95".

Wenn nichts anderes in den Leistungspositionen
beschrieben, besteht die Leistung aus Lieferung und
fachgerechter Ausführung der in den Positionen
beschriebenen und benötigten Materialien.

Vor Beginn der Arbeiten hat sich der Verarbeiter davon
zu überzeugen, dass der bauliche Untergrund oder
Vorleistungen den Voraussetzungen für sein Gewerk
entsprechen. Evtl. Bedenken sind dem Auftraggeber vor
Ausführung schriftlich mitzuteilen.

Die Gebäudehöhe beträgt .............. m über Oberkante
Gelände.

### 01 AUSSENPUTZ

*Hinweis*
Die Prüfung des Putzgrundes hat gemäß VOB, Teil C, DIN
18350 im Zuge der Wahrnehmung der Prüfungsund
Hinweispflicht durch den Auftragnehmer zu erfolgen.

#### 01.01 PUTZGRUNDVORBEREITUNG

#### 01.02 PUTZPROFILE

**01.02.0010 Eckprofile**
aus geeignetem Blech auf Putzdicke lot- und/oder
fluchtrecht versetzt

Produkt:
Einheit: lfm

**01.02.0020 Putzabschlussprofile**
auf Putzdicke lot- und/oder fluchtrecht versetzt

Produkt:
Einheit: lfm

#### 01.03 AUSSENPUTZ

**01.03.0010 Wandputz auf Beton**
Mörtelgruppe CS IV nach EN 998-1 (MG III) als
Dünnlagenputz auf Betonflächen ca. 5 mm dick,
fluchtrecht hergestellt als Filzputz.

Produkt:  maxit multi 280 Dünnschichtputz
Einheit: m2

**01.03.0020 Leibungen Dünnputz**
Liefern und Auftragen von Dünnputz wie zuvor
beschrieben im Bereich von Leibungen bei allen
Öffnungen (z.B. Fenster/Türen...).

Leibungstiefe: von __ mm bis __ mm
Einheit: lfm

#### 01.04 OBERPUTZ UND FARBE

**01.04.0010 Zementgebundene flexible Dichtungsschlämme**
*** Bedarfsposition mit GB
in erdberührten Flächen liefern und anbringen. Für
mineralische Untergründe. Untergrund benetzen.
Zweimaliger Auftrag im Schlämmverfahren nach
Herstellerrichtlinien, Gesamtschichtdicke mindestens 2
mm. Die Dichtungsschlämme ist bis ca. 5 cm über
Geländeniveau aufzutragen.

Produkt:  maxit AD-1K-Außendicht
Einheit: m2

**01.04.0020 Farbanstrichsystem mit top-dry-Effekt ohne auswaschbare biozide Filmko nservierung**
Aufbringen eines zweimaligen Anstriches als Vor- und
Deckanstrich auf Edelputze mit top-dry-Effekt oder auf
ungestrichenen mineralischen Edelputz. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.04.0030 Leibungen Anstrich**
Liefern und Auftragen eines Farbanstrichs wie zuvor
beschrieben im Bereich von Leibungen bei allen
Öffnungen (z.B. Fenster/Türen...).

Leibungstiefe: ___ mm

Farbanstrich:  _ einfach
  _ zweifach
Einheit: lfm

**01.04.0040 Noppenbahn und druckverteilende Folie als Schutz-/Dränschicht**
*** Bedarfsposition mit GB
Vlieskaschierte Drän-/Schutzmatte aus
Polystyrol-Regenerat fachgerecht aufbringen und ggfs.
mit filterstabiler Ringdrainage verbinden. MONTAPANEEL
DM eignet sich auch als Drainage auf
Kunststoff-Bitumen-Spachtelmassen für den Lastfall
nichtstauendes Sickerwasser sowie gleichzeitig als
Schutzschicht für die Lastfälle Bodenfeuchte und
drückendes Wasser. Geprüft nach DIN 4095.

Produkt:  Deitermann MONTAPANEEL DM
Einheit: m2

#### 01.05 RAPPORTARBEITEN

**01.05.0010 Facharbeiter Mittellohn**
Rapportleistung für unvorhergesehene Arbeiten. Die
Arbeiten sind nur in Absprache und nach Genehmigung
durch die Bauleitung auszuführen.

Mittellohn Facharbeiter
Einheit: Std

USt %: 19,00
